# Stadt Geisa, Radverkehr im Geisaer Amt, MS 1.07 Geismar-Spahl
Angebotsaufforderung (GAEB DA XML 3.3, DA83)
Projekt: Radverkehr im Geisaer Amt
Währung: EUR
Erstellt mit: G&W CALIFORNIA PRO, CALIFORNIA PRO V15.1.08, 10.03.2026

## Straßen- und Tiefbauarbeiten
Datum: 10.03.2026

### 1 HERRICHTEN

#### 1.1 Sicherungsmaßnahmen

**1.1.1 Verkehrssich. läng. Dauer aufbauen Arbeitsstelle auß. Kraft setzen Anordnung Unt. AG**
StL-Nr. 2110510519209100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'B I/15 präzisiert. Vollsperrung des Weges von der Straße im Brückental bis zum Ende Wald. Beantragung bei der zuständigen Verkehrsbehörde.'
Vorhandene Verkehrsschilder nach Unterlagen des AG außer Kraft setzen.
Für Verkehrsführungsphase 'gesamte Bauzeit.'
Verkehrsrechtliche Anordnung nach Unterlagen des AG
einholen und zugehörige Unterlagen erstellen. Erforderliche Ortsbesichtigungen zur Erstellung der Planunterlagen für die verkehrsrechtliche Anordnung durchführen.
Menge: 1,000 psch

**1.1.2 Verkehrssich. läng. Dauer aufbauen Arbeitsstelle auß. Kraft setzen Anordnung Unt. AG**
StL-Nr. 2110510519209100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'B I/15 präzisiert. Vollsperrung des Weges von der Landesstraße L 2603 bis zur Kreuzung / Beginn Wald. Beantragung bei der zuständigen Verkehrsbehörde.'
Vorhandene Verkehrsschilder nach Unterlagen des AG außer Kraft setzen.
Für Verkehrsführungsphase 'gesamte Bauzeit.'
Verkehrsrechtliche Anordnung nach Unterlagen des AG
einholen und zugehörige Unterlagen erstellen. Erforderliche Ortsbesichtigungen zur Erstellung der Planunterlagen für die verkehrsrechtliche Anordnung durchführen.
Menge: 1,000 psch

**1.1.3 Verkehrssich. läng. Dauer aufbauen Arbeitsstelle auß. Kraft setzen Anordnung Unt. AG**
StL-Nr. 2110510519209100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'B I/15 präzisiert. Vollsperrung des Weges nach der Zufahrt Hüttenmühle bis Beginn Ortslage Spahl. Beantragung bei der zuständigen Verkehrsbehörde.'
Vorhandene Verkehrsschilder nach Unterlagen des AG außer Kraft setzen.
Für Verkehrsführungsphase 'gesamte Bauzeit.'
Verkehrsrechtliche Anordnung nach Unterlagen des AG
einholen und zugehörige Unterlagen erstellen. Erforderliche Ortsbesichtigungen zur Erstellung der Planunterlagen für die verkehrsrechtliche Anordnung durchführen.
Menge: 1,000 psch

**1.1.4 Verkehrssich. läng. Dauer vorhalten wie Vorposition**
StL-Nr. 2110511019
Verkehrssicherung längerer Dauer vorhalten, warten, instand setzen und betreiben. Vorübergehende Verkehrssicherungsmaßnahmen durchführen. Die Kontrolle der Verkehrssicherung wird gesondert vergütet.
Verkehrssicherung wie in Vorposition beschrieben.
Für Verkehrsführungsphase 'gesamte Bauzeit für B I/15 präzisiert.'
Menge: 150,000 d

**1.1.5 Verkehrssich. läng. Dauer abbauen*in Kraft setzen**
StL-Nr. 211051209200
Verkehrssicherung an Arbeitsstellen längerer Dauer abbauen. Vorübergehende Verkehrssicherungsmaßnahmen
durchführen. Vorübergehende Markierung entfernen,
transportable Lichtsignalanlage, bauliches Leitelement,
mobile Stauwarnanlage, LED-Anzeigetafel und transportable Schutzeinrichtung abbauen werden gesondert
vergütet.
Nach RSA, Regelplan 'B I/15 präzisiert, Im Brückental bis Ende Wald.'
Vorhandene Verkehrsschilder nach Unterlagen des AG wieder in Kraft setzen.
Menge: 1,000 psch

**1.1.6 Verkehrssich. läng. Dauer abbauen*in Kraft setzen**
StL-Nr. 211051209200
Verkehrssicherung an Arbeitsstellen längerer Dauer abbauen. Vorübergehende Verkehrssicherungsmaßnahmen
durchführen. Vorübergehende Markierung entfernen,
transportable Lichtsignalanlage, bauliches Leitelement,
mobile Stauwarnanlage, LED-Anzeigetafel und transportable Schutzeinrichtung abbauen werden gesondert
vergütet.
Nach RSA, Regelplan 'B I/15 präzisiert, L 2603 bis Kreuzung / Wald'
Vorhandene Verkehrsschilder nach Unterlagen des AG wieder in Kraft setzen.
Menge: 1,000 psch

**1.1.7 Verkehrssich. läng. Dauer abbauen*in Kraft setzen**
StL-Nr. 211051209200
Verkehrssicherung an Arbeitsstellen längerer Dauer abbauen. Vorübergehende Verkehrssicherungsmaßnahmen
durchführen. Vorübergehende Markierung entfernen,
transportable Lichtsignalanlage, bauliches Leitelement,
mobile Stauwarnanlage, LED-Anzeigetafel und transportable Schutzeinrichtung abbauen werden gesondert
vergütet.
Nach RSA, Regelplan 'B I/15 präzisiert, Hüttenmühle bis Beginn Ortslage Spahl.'
Vorhandene Verkehrsschilder nach Unterlagen des AG wieder in Kraft setzen.
Menge: 1,000 psch

**1.1.8 Verk.sich. kürzerer Dauer durchf.*stat. Arbeitsst.**
StL-Nr. 2110513590109000
Verkehrssicherung an Arbeitsstellen von kürzerer Dauer
betriebsfertig aufbauen, vorhalten, warten, instand
setzen, betreiben und abbauen. Vorübergehende Verkehrssicherungsmaßnahmen durchführen.
Nach RSA, Regelplan 'B I/1 präzisiert, Halbseitige Sperrung der Straße Im Brückental. Beantragung bei der zuständigen Verkehrsbehörde.'
Für stationäre Arbeitsstelle.
Gesamtdauer der Verkehrsführung 'bis max. 3 Tage'
Menge: 1,000 St

**1.1.9 Öffentliche Verkehrswege reinigen**
Öffentliche Verkehrswege im erweiterten Baustellenbereich und des Lagerplatzes für die Dauer der
vertraglichen Ausführungsfrist reinigen.
Zu-/Ausfahrten zur Landesstraße L 2603.
Regelmäßig säubern und Reinigungsgut in Eigentum
des AN übernehmen und von der Baustelle entfernen.
Absicherung während der gesamten Bauzeit.
Menge: 1,000 psch

**1.1.10 Bauzaun aufbauen und entfernen**
Bauzaun/Schutzzaun aus mobilen Stahlrahmenelementen mit Rundstahlfüllstäben, Stützfüßen aus
Beton, incl. sämtlicher Verbindungen, Kupplungen etc.,
versetzbar, auf unbefestigten Untergrund, je nach
Baufortschritt bzw. entsprechend der Größe und
Anzahl der Baugruben aufstellen, vorhalten, umsetzen
im Zuge des Baufortschrittes und nach Abschluss der
Bauarbeiten wieder abbauen.
Pauschale gilt für alle Baugruben im Baubereich,
einschl. ggf. notwendiger Beleuchtungseinrichtungen.
Zaunoberkante über Gelände: 2,00 m
Zusätzlich sind gut sichtbar im Bereich der Wege
mindestens die Verbotsschilder: Fußgänger verboten
und Baustelle Betreten verboten anzubringen.
Menge: 250,000 m

**1.1.11 Schutz für Baumstamm herstellen StU ü. 100-150 cm*Polst.flex.Drai. Brett 24 mm*Höhe mind. 2,00m Schutz Verwert.AN**
StL-Nr. 18107004311101
Schutz für Baumstamm durch Mantel mit Polsterung herstellen und während der Bauzeit vor- und unterhalten.
Der Mantel darf den Baumstamm und die Wurzelanläufe
nicht berühren.
Stammumfang über 100 bis 150 cm.
Polsterung des Stammes mit flexiblen Kunststoff-
Drainrohren.
Mantel aus Brettern, 24 mm dick, lückenlos befestigen.
Mantelhöhe mindestens 2,00 m.
Schutz nach Beendigung der Bauarbeiten abbauen und der
Verwertung nach Wahl des AN zuführen.
Menge: 10,000 St

#### 1.2 Abbrucharbeiten

**1.2.1 Asphaltbefestigu-ng trennen Anbauber. quer*schneiden Dicke ü. 6-12 cm**
StL-Nr. 191130382103
Asphaltbefestigung geradlinig trennen.
im Anbaubereich quer zur Fahrbahnachse,
Trennen durch Schneiden.
Dicke der Asphaltbefestigung über 6 bis 12 cm.
Menge: 50,000 m

**1.2.2 Asphaltbefestigu-ng aufnehmen ländliche Wege*Dicke ü. 6-12 cm Tiefe ü. 10-20 cm*Länge max. 25 cm Aufbr. Verw. AN**
StL-Nr. 1911302860302103
Asphaltbefestigung aufbrechen und aufnehmen.
Fläche = ländliche Wege.
Dicke der Asphaltbefestigung über 6 cm bis 12 cm.
Gesamtaufbruchtiefe über 10 bis 20 cm.
Aufbruchstücke zerkleinern, Kantenlängen höchstens
25 cm.
Aufbruchgut der Verwertung nach Wahl des AN zuführen.
Menge: 100,000 m2

**1.2.3 Entwässerungsrohrleitung abbrechen Rohr DN ü.250-500*Stahlbeton-Rohr Tiefe bis 1,25 m*Ausb. verwerten**
StL-Nr. 24110305220101
Entwässerungsrohrleitung abbrechen. Entwässerungsrohrleitung liegt bis Oberkante Rohr frei. Erdarbeiten in
der verbliebenen Leitungszone ausführen. Offene Wasserhaltung bis zu einer Pumpenleistung von 10 m3 Fördermenge und 5,00 m Förderhöhe je Stunde und Haltung ausführen. Das Ausbauen von Schächten wird gesondert vergütet.
Rohr DN/ID über 250 bis 500.
Rohr aus Stahlbeton.
Fließsohlentiefe bis 1,25 m.
Ausbaustoffe nach Wahl des AN verwerten.
Menge: 10,000 m

**1.2.4 Ungebundene Tragschicht umprofilieren**
Unterlage für Schicht ohne Bindemittel auf Sollhöhe
nach Unterlagen des AG profilieren und verdichten.
Vorhandene Schotterbefestigung profilieren durch
Ab- und Auftrag bis 15 cm.
Erschwernisse durch Einbauten werden nicht
gesondert vergütet.
Unterlage = Frostschutzschicht.
Verformungsmodul der profilierten Unterlage mindestens
45 MPa.
Unebenheit innerhalb einer 4,00 m langen Messstrecke
höchstens 2 cm in Längs- und Querrichtung.
Abrechnung über Aufmaß des Abtragsprofils.
Menge: 25,000 m3

#### 1.3 Herrichten der Geländeoberfläche

**1.3.1 Wurzelstöcke roden DU über 0,3-0,5 m*Neigung über 1:4 verdicht/Boden AG*Wst.Verw. AN**
StL-Nr. 241060202131
Wurzelstöcke roden. Gemessen wird der Durchmesser der
Schnittstelle des Wurzelstocks vor dem Roden.
Durchmesser über 0,30 bis 0,50 m.
Neigung der Rodungsfläche steiler als 1:4.
Wurzellöcher unterhalb des Planums mit geeignetem Boden
verfüllen, Boden verdichten. Boden profilgerecht lösen.
Wurzelstöcke nach Wahl des AN verwerten.
Menge: 5,000 St

**1.3.2 Wurzelstöcke roden DU über 0,5-0,75m*Neigung über 1:4 verdicht/Boden AG*Wst.Verw. AN**
StL-Nr. 241060203131
Wurzelstöcke roden. Gemessen wird der Durchmesser der
Schnittstelle des Wurzelstocks vor dem Roden.
Durchmesser über 0,50 bis 0,75 m.
Neigung der Rodungsfläche steiler als 1:4.
Wurzellöcher unterhalb des Planums mit geeignetem Boden
verfüllen, Boden verdichten. Boden profilgerecht lösen.
Wurzelstöcke nach Wahl des AN verwerten.
Menge: 5,000 St

**1.3.3 Lichtraumprofil an Bäumen herstellen**
Lichtraumprofil an Bäumen herstellen durch
Rückschnitt von Ästen und Zweigen auf
5 m lichte Höhe.
Baumdurchmesser 0,30 bis 0,50 m
Schlagabraum der Verwertung nach Wahl
des AN zuführen.
Menge: 5,000 St

### 2 ERDBAU

#### 2.1 Herstellung

**2.1.1 Bodendecke mähen, schälen, entsorgen**
Pflanzliche Bodendecke mähen, abschälen und entsorgen.
Dicke:  5 cm
Bewuchs:  flächendeckend Rasen und Wildkräuter
Abfallcode gem. AVV: 20 02 01 biologisch abbaubare Abfälle,
  20 02 02 Boden und Steine
Menge: 10000,000 m2

**2.1.2 Oberboden abtragen und andecken Abtr.über 10-30cm Andeck. ü.15-25cm*Abrechnung Abtrag**
StL-Nr. 2410611300290301
Oberboden ggf. einschließlich Vegetationsdecke abtragen
und profilgerecht wieder andecken einschließlich erforderlicher Zwischenlagerung auf Flächen nach Wahl des
AN. Beschreibung der Homogenbereiche nach Unterlagen
des AG.
Dicke des Abtrages über 10 bis 30 cm.
Andeckung 'als Angleichung an den Bestand'
Dicke der Andeckung über 15 bis 25 cm.
Abrechnung nach Abtragsprofilen.
Menge: 2875,000 m3

**2.1.3 Boden bzw. Fels lösen und einbauen*Planum gesondert Abrechnung Abtrag**
StL-Nr. 2410620300900201
Boden bzw. Fels aus Abtragsbereichen profilgerecht
lösen und in den Auftragsbereichen profilgerecht einbauen und verdichten einschließlich ggf. erforderlicher
Wasserzugabe. Beschreibung der Homogenbereiche nach Un-
terlagen des AG. Die Herstellung von Mulden und Gräben
wird gesondert vergütet.
Einbaustelle 'im Baustellenbereich, als Angleichung an den Bestand, Geländeprofilierung u.a.'
Das Herstellen des Planums wird gesondert vergütet.
Abrechnung nach Abtragsprofilen.
Menge: 1250,000 m3

**2.1.4 Boden bzw. Fels lösen und einbauen*Planum gesondert Abrechnung Abtrag**
StL-Nr. 2410620300900201
Boden bzw. Fels aus Abtragsbereichen profilgerecht
lösen und in den Auftragsbereichen profilgerecht einbauen und verdichten einschließlich ggf. erforderlicher
Wasserzugabe. Beschreibung der Homogenbereiche nach Un-
terlagen des AG. Die Herstellung von Mulden und Gräben
wird gesondert vergütet.
Einbaustelle 'im Baustellenbereich, Hangabtrag als Angleichung an den Bestand, Geländeprofilierung u.a.'
Das Herstellen des Planums wird gesondert vergütet.
Abrechnung nach Abtragsprofilen.
Menge: 1750,000 m3

**2.1.5 Zulage Boden bzw. Fels einbauen**
Boden bzw. Fels des AG innerhalb der Baustelle
zur Einbaustelle als Angleichung an Bestand, Geländeprofilierung transportieren'
Boden bzw. Fels der Aushubposition.
Das Herstellen des Planums an der Einbaustelle
wird nicht gesondert vergütet.
Abrechnung als Zulage zur Aushubposition.
Menge: 3000,000 m3

**2.1.6 Boden im Wurzelbereich aufnehmen Boden von Hand*flächig bis 30 cm*Boden Unterl. AG wachst./Wundbeh.*Boden Verwert. AN**
StL-Nr. 1810701221902201
Boden im Wurzelbereich von Bäumen nach Unterlagen des
AG aufnehmen. Verletzungen der Wurzeln vermeiden. Un-
vermeidbare Wurzelabtrennungen mit glattem Schnitt
durchführen. Schnitt-, Bruch- und Schürfwunden glatt
schneiden.
Boden von Hand abtragen.
Flächenhafter Abtrag bis 30 cm tief.
Breite '1,00 bis 1,50 m'
Boden nach Unterlagen des AG.
Wurzelschnittstelle bis 2 cm Durchmesser mit wachstumsförderndem Stoff behandeln und bei Durchmesser über 2
cm mit Wundbehandlungsstoff behandeln.
Boden der Verwertung nach Wahl des AN zuführen.
Menge: 50,000 m3

**2.1.7 Mulde herstellen eingeb.verd. Bod. Boden einbauen**
StL-Nr. 2410651319990200
Mulde nach Unterlagen des AG herstellen.
In eingebautem und verdichtetem Boden.
Mulde 'entlang Radweg'

Muldenbreite '0,50 m'

Tiefe 'ca. 10 cm'
Boden bzw. Fels in Auftragsbereichen profilgerecht
einbauen und verdichten.
Menge: 150,000 m

**2.1.8 Grabenprofil wiederherstellen Aushub -0,50 m3/m*Räumgut seitlich**
StL-Nr. 241065103100
Graben ausräumen und profilgerecht wiederherstellen.
Mittlere Aushubmenge über 0,25 bis 0,50 m3/m.
Räumgut seitlich einebnen.
Menge: 200,000 m

### 3 GRÜNDUNG, UNTERBAU

#### 3.1 Baugrundverbesserung

**3.1.1 Baustoff für Bodenaustausch einb. Naturgest.0-100mm Abrechng. Auftrag**
StL-Nr. 241063306901
Baustoff für Bodenaustausch profilgerecht
einbauen und verdichten einschließlich ggf. erforderlicher Wasserzugabe. Boden bzw. Fels lösen und verwerten
wird gesondert vergütet.
Baustoff = gebrochenes Naturgestein der Körnung 0 bis
100 mm.
Baustoff 'liefern'
Abrechnung nach Auftragsprofilen
Menge: 1750,000 m3

### 4 OBERBAU, DECKSCHICHTEN

#### 4.1 Wege

**4.1.1 Planum herstellen Ev2 = 45 MPa**
StL-Nr. 2410625001
Planum herstellen nach Unterlagen des AG.
Verformungsmodul Ev2 = 45 MPa.
Menge: 12000,000 m2

**4.1.2 Frostschutzschic- ht herstellen*0/32 URM n. Unterl. AG*Abrechng. Auftrag**
StL-Nr. 2211220990051991
Frostschutzschicht herstellen. Erschwernisse durch
Einbauten, Schächte und Straßenabläufe werden gesondert vergütet.
In Verkehrsflächen 'für Radwege'
Baustoffgemisch 0/32.
Umweltrelevante Merkmale des Baustoffgemisches nach
Unterlagen des AG.
Verdichtungsgrad/Verformungsmodul '80 MN/m²'

Einbaudicke '25 cm'
Abgerechnet wird nach Auftragsprofilen.
Menge: 2800,000 m3

**4.1.3 Schottertragschicht herstellen**
Schottertragschicht herstellen. Erschwernisse durch
Einbauten, Schächte und Straßenabläufe werden nicht
gesondert vergütet.
In Verkehrsflächen für Radwege
Baustoffgemisch 0/32.
Umweltrelevante Merkmale des Baustoffgemisches nach
Unterlagen des AG.
Verdichtungsgrad/Verformungsmodul 100 MN/m²
Einbaudicke = 15 cm.
Abgerechnet wird nach Auftragsprofilen.
Menge: 1575,000 m3

**4.1.4 Streifen aus Betonpfl.st. herst. Randeinfassung*St.160/160/140 m.F., o. Vorsatz.*2-zeilig bis 10 cm unt.OK*F-Beton 12 MPa Fuge Typ B**
StL-Nr. 2111540611421110
Streifen aus Pflastersteinen aus Beton herstellen.
Oberfläche der Pflastersteine nach Unterlagen des AG.
Mehrzeiliger Streifen ist mit beidseitigen Schnurkanten
herzustellen.
Streifen als Randeinfassung.
Format für Rastermaß des Pflastersteins = 160/160/140
mm.
Mit Fase, ohne Vorsatzbeton.
Breite 2-zeilig.
Rückenstütze bis 10 cm unter Oberkante Streifen. Beton
mit einer Druckfestigkeit (Einzelwert) am Bohrkern von
mind. 12 MPa.
Fundamentbeton mit einer Druckfestigkeit (Einzelwert)
am Bohrkern von mind. 12 MPa.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 20,000 m

**4.1.5 Rinne mit Pflast. aus Beton herst. Muldenrinne*Pfst.160/160/140 m.F., o. Vorsatz.*3-zeilig Fundamentbet. XF2*Fuge Typ B**
StL-Nr. 2111542141432109
Rinne mit Pflastersteinen aus Beton herstellen. Mehrzeilige Rinne ist mit beidseitigen Schnurkanten herzustellen.
Muldenrinne nach Unterlagen des AG.
Format für Rastermaß des Pflastersteins = 160/160/140
mm.
Mit Fase, ohne Vorsatzbeton.
Breite 3-zeilig.
Beton für Fundament und Rückenstütze mit einer Druckfestigkeit (Einzelwert) am Bohrkern von mind. 12 MPa,
Expositionsklasse XF 2.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Rinnenquerschnitt 'mit 3 cm Stich'
Menge: 10,000 m

**4.1.6 Böschungsbefesti- gung herstellen Böschung 1:1,5*Wildpflaster Planum herstellen*Beton C 12/15 Beton XF2**
StL-Nr. 21115931151102
Böschungsbefestigung eben herstellen auf Bettung aus
Beton, Dicke mind. 10 cm.
Ausführung auf Böschung mit Neigung 1:1,5 einschließlich Podesten und Bermen.
Wildpflaster aus Naturstein, Stein bruchrauh, verwitterungsbeständig, Aufsichtsfläche mind. 0,06 m2, mindestens 15 cm dick.
Planum herstellen.
Bettung aus Beton C12/15, Ausbreitmaßklasse F1.
Fugen mit Beton, Expositionsklasse XF 2, Ausbreitmaßklasse F1 verfüllen.
Menge: 8,000 m2

**4.1.7 Bordstein aus Beton setzen BSt. TB 8x25 cm*gerader Stein bis 10 cm unt. OK**
StL-Nr. 2111531107000119
Bordstein aus Beton setzen. Breite der Rückenstütze
mind. 15 cm.
Bordstein = TB 8 x 25 cm.
Gerader Stein.
Rückenstütze bis 10 cm unter Oberkante Bordstein. Beton
mit einer Druckfestigkeit (Einzelwert) am Bohrkern von
mind. 12 MPa.
Fundamentbeton 'C 20/25, 20 cm dick herstellen.'
Menge: 25,000 m

**4.1.8 Bitumenemulsion aufsprühen Bk1,8-Bk0,3*Asph. ausgemagert Rampenspritzgerät*C40B5-S Menge 400 g/m2**
StL-Nr. 19113063231259
Bitumenemulsion zur Herstellung des Schichtenverbundes
aufsprühen.
Auf Verkehrsflächen der Belastungsklassen Bk1,8 bis
Bk0,3.
Unterlage = Asphaltbefestigung, ausgemagert.
Mit Rampenspritzgerät.
Bindemittel = C40B5-S.
Bindemittelmenge = 400 g/m2.
Vor Einbau 'Asphalttragdeckschicht'
Menge: 850,000 m2

**4.1.9 Asphalttragd. aus AC 16 TD herst.*Dicke 10 cm Bitumen 70/100*Abböschung 2 zu 1**
StL-Nr. 19113822921002
Asphalttragdeckschicht aus Asphalttragdeckschichtmischgut AC 16 TD herstellen. Anlieferung des Asphaltmischguts in thermoisolierten Transportbehältern.
In Verkehrsflächen 'für Radwege'
Einbaudicke = 10 cm.
Bindemittel = 70/100.
Seitliche Abböschungen 2 zu 1 herstellen.
Menge: 8000,000 m2

**4.1.10 Abstumpfungsmaßn-ahme durchführen bit.LFK 1/3*Gestein wie Decke Menge 1 kg/m2*maschinell**
StL-Nr. 191139523111
Abstumpfungsmaßnahme zur Erhöhung der Anfangsgriffigkeit durch gleichmäßiges Aufbringen und Einwalzen von
Abstreukörnung durchführen. Nicht gebundene Abstreukörnung aufnehmen und der Verwertung nach Wahl des AN zuführen.
Abstreukörnung = leicht bituminierte Lieferkörnung 1/3.
Aus Gestein wie grobe Gesteinskörnung in Asphaltdeckschicht.
Abstreumenge = 1 kg/m2.
Maschinell abstreuen.
Menge: 8000,000 m2

**4.1.11 Anschluss a. Fuge m. Fugenm. herst . Querfuge*Deckschicht Tiefe 40 mm*Breite 10 mm Fugenmasse N2**
StL-Nr. 1911391221061001
Anschluss als Fuge mit Fugenmasse herstellen.
Querfuge.
In der Asphaltdeckschicht ausbilden.
Fugenspalttiefe = 40 mm.
Fugenspaltbreite = 10 mm.
Mit heiß verarbeitbarer Fugenmasse Typ N2, einschließlich zugehörigem und zuvor aufgetragenem Voranstrichmittel.
Menge: 50,000 m

**4.1.12 Anschluss a. Fuge m. Fugenm. herst . Bord-Randfuge*Deckschicht Tiefe 40 mm*Breite 10 mm Fugenmasse N1**
StL-Nr. 1911391241061002
Anschluss als Fuge mit Fugenmasse herstellen.
Randfuge vor Borden.
In der Asphaltdeckschicht ausbilden.
Fugenspalttiefe = 40 mm.
Fugenspaltbreite = 10 mm.
Mit heiß verarbeitbarer Fugenmasse Typ N1, einschließlich zugehörigem und zuvor aufgetragenem Voranstrichmittel.
Menge: 30,000 m

**4.1.13 Deckschicht ohne Bindem. herst. Geh- u.Radw. o.F.*0/8 Dicke 4,0 cm*URM n. Unterl. AG**
StL-Nr. 221125012121
Deckschicht ohne Bindemittel herstellen. Erschwernisse durch Einbauten, Schächte und Straßenabläufe werden gesondert vergütet.
In Verkehrsflächen für Geh- und Radwege, ohne
Fertiger.
Baustoffgemisch 0/8.
Einbaudicke = 4 cm.
Umweltrelevante Merkmale des Baustoffgemisches nach
Unterlagen des AG.
Menge: 100,000 m2

**4.1.14 Bankett profilgerecht herstellen Breite 0,50 m*3cm tiefer EV2 mind. 100MPa**
StL-Nr. 2211270699499101
Bankett gemäß ZTV E-StB profilgerecht herstellen. Er-
schwernisse durch Einbauten, Schächte und Straßenabläufe werden gesondert vergütet.
Lage 'neben Verkehrsfläche Radweg'

Baustoff 'Steinerde'
Breite = 0,50 m.
Einbaudicke 'bis 10 cm'

Querneigung '6 v.H.'
Einbau 3 cm tiefer als Fahrbahnrand.
Verformungsmodul EV2 auf der Oberfläche mindestens
100 MPa.
Menge: 3000,000 m

**4.1.15 Bankett profilgerecht herstellen*3cm tiefer EV2 mind. 100MPa**
StL-Nr. 2211270699999101
Bankett gemäß ZTV E-StB profilgerecht herstellen. Er-
schwernisse durch Einbauten, Schächte und Straßenabläufe werden gesondert vergütet.
Lage 'neben Verkehrsfläche Radweg'

Baustoff 'Steinerde'

Breite '0,25 m'

Einbaudicke 'bis 10 cm'

Querneigung '6 v.H.'
Einbau 3 cm tiefer als Fahrbahnrand.
Verformungsmodul EV2 auf der Oberfläche mindestens
100 MPa.
Menge: 2400,000 m

### 5 BAUKONSTRUKTION

#### 5.1 Einfriedungen

**5.1.1 Stahlgeländer einbauen*Stahl*Holmgel. m. 2 ZH Pf. in Beton.**
StL-Nr. 0312131391920049
Geschweißtes Stahlgeländer nach Unterlagen des AG einbauen.
Abgerechnet wird nach Länge des Handlaufs zwischen den
Achsen der Endpfosten bzw. Endstäbe.
Geländer 'zur Absturzsicherung'
Material = Stahl
Höhe des Geländers '1,30 m'
Ausbildung als Holmgeländer mit zwei Zwischenholmen.
Verankerung durch Einbetonieren des Pfostens.
Korrosionsschutz 'Geländer feuerverzinkt laut Vorschrift. Abmessung Holme und Pfosten o 60,3 x 2,9 mm. Pfostenabstand 2,00 m, einschließlich aller Materiallieferungen und Nebenarbeiten'
Menge: 80,000 m

**5.1.2 Stahlgeländer einbauen*Stahl*Holmgel. m. 2 ZH Verank.Fusspl.**
StL-Nr. 0312131391920039
Geschweißtes Stahlgeländer nach Unterlagen des AG einbauen.
Abgerechnet wird nach Länge des Handlaufs zwischen den
Achsen der Endpfosten bzw. Endstäbe.
Geländer 'Aufdübel auf die bestehenden Stirnmauern des Durchlasses.'
Material = Stahl
Höhe des Geländers '1,30 m'
Ausbildung als Holmgeländer mit zwei Zwischenholmen.
Verankerung mit Fußplatte und Verbundankern.
Korrosionsschutz 'Geländer feuerverzinkt laut Vorschrift. Abmessung Holme und Pfosten o 60,3 x 2,9 mm. Pfostenabstand 1,50 m, 2 Geländer a` 5,0 m einschl. aller Materiallieferungen und Nebenarbeiten'
Menge: 10,000 m

**5.1.3 Einzelfundament herstellen**
Einzelfundament aus Beton C 20/25 für Stahlgeländer
L x B x T = 0,25 x 0,25 x 0,60 m bis 10 cm
unter OK Gelände herstellen.
Materiallieferung einschl. Erd- und Nebenarbeiten.
Menge: 35,000 St

**5.1.4 Verankerung Stahlgeländer herstellen**
Angeschweißte Fußplatte des Pfostens auf den
Stirnmauern mit Edelstahlverankerung aufdübeln.
Materiallieferung einschl. Nebenarbeiten.
Menge: 8,000 St

#### 5.2 Schutzkonstruktion

**5.2.1 Drahtgitterbehälter einbauen, 2,0 x 1,0 x 1,0 m**
Drahtgitterbehälter mit Füllung aus frostbeständigem
Steinmaterial einbauen. Behälter besteht aus elektrisch
punktgeschweißten Drahtgittermatten. Distanzhalter im
Abstand von 50 cm Länge und ca. 30 cm Höhe anbringen.
Matten untereinander und Behälter nebeneinander nach
Herstellerangaben im Maschenabstand verbinden. Distanzhalter - DU und Verbindungselement - DU mindestens wie
Drahtgitter - DU. Erdarbeiten sowie das Erstellen von
Standsicherheitsnachweisen und Ausführungszeichnungen
werden gesondert vergütet.
Material = alle Teile spezialverzinkt mit min. 350 g/m2
Zink/Alu Beschichtung, Zugfestigkeit der Drahtgitter
und Verbindungsstellen min. 450 N/mm2,
Behälterlänge = 2,0 m.
Behälterbreite = 1,0 m.
Behälterhöhe = 1,0 m.
Maschenweite 5 x 20 cm, Draht-DU 4,5 mm.
Füllmaterial = Bruchsteine 100/300 m. Sichtflächen als
Trockenmauerwerk lagenweise aufgesetzt.
Gesamtwandhöhe 1,0 bis 1,5 m.
Menge: 35,000 St

**5.2.2 Drahtgitterbehälter einbauen, 2,0 x 1,0 x 0,5 m**
Drahtgitterbehälter mit Füllung aus frostbeständigem
Steinmaterial einbauen. Behälter besteht aus elektrisch
punktgeschweißten Drahtgittermatten. Distanzhalter im
Abstand von 50 cm Länge und ca. 30 cm Höhe anbringen.
Matten untereinander und Behälter nebeneinander nach
Herstellerangaben im Maschenabstand verbinden. Distanzhalter - DU und Verbindungselement - DU mindestens wie
Drahtgitter - DU. Erdarbeiten sowie das Erstellen von
Standsicherheitsnachweisen und Ausführungszeichnungen
werden gesondert vergütet.
Material = alle Teile spezialverzinkt mit min. 350 g/m2
Zink/Alu Beschichtung, Zugfestigkeit der Drahtgitter
und Verbindungsstellen min. 450 N/mm2,
Behälterlänge = 2,0 m.
Behälterbreite = 1,0 m.
Behälterhöhe = 0,5 m.
Maschenweite 5 x 20 cm, Draht-DU 4,5 mm.
Füllmaterial = Bruchsteine 100/300 m. Sichtflächen als
Trockenmauerwerk lagenweise aufgesetzt.
Gesamtwandhöhe 1,0 bis 1,5 m.
Menge: 15,000 St

**5.2.3 Fundament herstellen**
Fundament für Gründung Drahtgitterbehälter
herstellen.
Baustoffgemisch Frostschutzmaterial 0/32 und Beton C 20/25
Einbaudicke 50 cm Beton C 20/25 auf 10 cm Sauberkeitsschicht
Baustoffgemische ohne RC-Baustoffe und industriell
hergestellte Gesteinskörnungen.
Fundamentbreite 1,25 m.
Menge: 70,000 m

**5.2.4 Geotextil als Trennschicht verlegen Nutz.Dauer>25Jahr*pH 4-9 GRK 4 Abr. Abwicklung**
StL-Nr. 1810640221010902
Geotextil als Trenn- und Filterschicht verlegen. Trennschicht nach Unterlagen des AG. Überlappung mindestens
0,50 m. Überschüttung wird gesondert vergütet.
Erforderliche Nutzungsdauer über 25 Jahre.
pH-Wert des Umgebungsmilieus 4 bis 9.
Geotextilrobustheitsklasse 4.
Verlegen 'hinter der Gabionenwand.'
Abgerechnet wird die abgewickelte, überdeckte Fläche
ohne Überlappung.
Menge: 100,000 m2

### 6 EINBAUTEN IN AUßENANLAGEN UND FREIFLÄCHEN

#### 6.1 Besondere Einbauten

**6.1.1 Betonrohrltg. herst. m. Erdarbeit. DN 300 Stb K*Bettung Typ 1 Tiefe bis 1,50 m*Überdeckg.0,5-1m*Homogenb.,verw. BM-0**
StL-Nr. 2411035417111961
Entwässerungsrohrleitung aus Betonrohren nach statischen und konstruktiven Erfordernissen herstellen.
Rohrverbindung mittels Muffe mit fest integrierter
Dichtung aus Elastomeren. Erdarbeiten ausführen. Erforderlichen Verbau herstellen. Offene Wasserhaltung bis
zu einer Pumpenleistung von 10 m3 Fördermenge und
5,00 m Förderhöhe je Stunde und Haltung ausführen.
Schächte und Anschlüsse an Schächte sowie Formstücke
werden gesondert vergütet.
Rohr DN/ID 300 aus Stahlbeton, Form K.
Bettung nach DIN EN 1610, Typ 1 herstellen. Boden für
Leitungszone liefern und einbauen.
Fließsohlentiefe bis 1,50 m.
Überdeckungshöhe 0,50 bis 1,00 m.
Straßenverkehrslast '= SLW 60. Statische Berechnung aufstellen und liefern.'
Homogenbereich nach Unterlagen des AG. Aushub nach Wahl
des AN verwerten. Baustoff nach Unterlagen des AG zum
Verfüllen des Leitungsgrabens liefern und einbauen.
Einbaudokumentation nach Unterlagen des AG übergeben.
Materialwerte nach EBV = BM-0
Menge: 20,000 m

**6.1.2 Betonrohrltg. herst. m. Erdarbeit. DN 400 Stb K*Bettung Typ 1 Tiefe bis 1,50 m*Überdeckg.0,5-1m*Homogenb.,verw. BM-0**
StL-Nr. 2411035418111961
Entwässerungsrohrleitung aus Betonrohren nach statischen und konstruktiven Erfordernissen herstellen.
Rohrverbindung mittels Muffe mit fest integrierter
Dichtung aus Elastomeren. Erdarbeiten ausführen. Erforderlichen Verbau herstellen. Offene Wasserhaltung bis
zu einer Pumpenleistung von 10 m3 Fördermenge und
5,00 m Förderhöhe je Stunde und Haltung ausführen.
Schächte und Anschlüsse an Schächte sowie Formstücke
werden gesondert vergütet.
Rohr DN/ID 400 aus Stahlbeton, Form K.
Bettung nach DIN EN 1610, Typ 1 herstellen. Boden für
Leitungszone liefern und einbauen.
Fließsohlentiefe bis 1,50 m.
Überdeckungshöhe 0,50 bis 1,00 m.
Straßenverkehrslast '= SLW 60. Statische Berechnung aufstellen und liefern.'
Homogenbereich nach Unterlagen des AG. Aushub nach Wahl
des AN verwerten. Baustoff nach Unterlagen des AG zum
Verfüllen des Leitungsgrabens liefern und einbauen.
Einbaudokumentation nach Unterlagen des AG übergeben.
Materialwerte nach EBV = BM-0
Menge: 8,000 m

**6.1.3 Böschungsstück einbauen (Zul.) Rohr DN 300*Stahlbeton-Rohr Anlauf 1 zu 1,5**
StL-Nr. 241103740122
Böschungsstück einbauen. Vergütet wird der Mehraufwand
gegenüber der bis zur unteren Vorderkante des
Böschungsstückes durchgemessenen Rohrleitung.
Rohr DN/ID 300.
Rohr aus Stahlbeton.
Neigung des Anlaufs 1 zu 1,5.
Menge: 4,000 St

*Hinweis*

**6.1.4 Böschungsstück einbauen (Zul.) Rohr DN 400*Stahlbeton-Rohr Anlauf 1 zu 1,5**
StL-Nr. 241103740222
Böschungsstück einbauen. Vergütet wird der Mehraufwand
gegenüber der bis zur unteren Vorderkante des
Böschungsstückes durchgemessenen Rohrleitung.
Rohr DN/ID 400.
Rohr aus Stahlbeton.
Neigung des Anlaufs 1 zu 1,5.
Menge: 2,000 St

**6.1.5 Steinrigole herstellen**
Steinrigole nach Angabe des AG im Graben herstellen.
Grabenbreite 1,25 m, Tiefe 1,50 m.
Bodenklasse 3 bis 5.
Filterschicht aus Nadelvlies min. 400 g/m² auf der
Grabensohle, an den beiden Seiten und an der
Oberkante einbauen.
Füllmaterial = Kies 8/32.
Abdeckung des Vlieses mit 20 cm Basaltsteine o.glw.,
Kantenlänge 10 bis 20 cm.
Grabenaushub entsorgen.
Menge: 30,000 m

#### 6.2 Orientierungs- und Informationssystem

**6.2.1 Verkehrsschild anbringen*Größe 1 einseitig*Folie RA 2*Alu-Klemmschellen UK Schild ab 2 m**
StL-Nr. 1913010199112932
Verkehrsschild nach Unterlagen des AG anbringen.
Schild '= Verkehrszeichen VZ 260'
Größe 1.
Einseitig.
Mit retroreflektierender Folie der Klasse RA 2.
Schild '= Alform'
Befestigung mit Aluminium-Klemmschelle. Verschraubung
aus nicht rostendem Stahl mind. der Stahlsorte A 2.
Anbringung neben der Fahrbahn. Unterkante des Schildes
ab 2,00 m über der Verkehrsfläche.
Menge: 4,000 St

**6.2.2 Verkehrsschild anbringen*Größe 1 einseitig*Folie RA 2*Alu-Klemmschellen UK Schild ab 2 m**
StL-Nr. 1913010199112932
Verkehrsschild nach Unterlagen des AG anbringen.
Schild 'Verkehrszeichen VZ 237'
Größe 1.
Einseitig.
Mit retroreflektierender Folie der Klasse RA 2.
Schild 'Alform'
Befestigung mit Aluminium-Klemmschelle. Verschraubung
aus nicht rostendem Stahl mind. der Stahlsorte A 2.
Anbringung neben der Fahrbahn. Unterkante des Schildes
ab 2,00 m über der Verkehrsfläche.
Menge: 2,000 St

**6.2.3 Verkehrsschild anbringen*Größe 1 einseitig*Folie RA 2*Alu-Klemmschellen UK Schild ab 2 m**
StL-Nr. 1913010199112932
Verkehrsschild nach Unterlagen des AG anbringen.
Schild '= Zusatzzeichen VZ 1026-36'
Größe 1.
Einseitig.
Mit retroreflektierender Folie der Klasse RA 2.
Schild '= Alform'
Befestigung mit Aluminium-Klemmschelle. Verschraubung
aus nicht rostendem Stahl mind. der Stahlsorte A 2.
Anbringung neben der Fahrbahn. Unterkante des Schildes
ab 2,00 m über der Verkehrsfläche.
Menge: 4,000 St

**6.2.4 Rohrpfosten aufstellen Länge>3000-3500mm*R.St. 60,3/2,0 mm mit Erdanker*Boden Unterl. AG Ortb.0,4/0,4/0,8*Aushub verwerten**
StL-Nr. 1913030251101720
Rohrpfosten mit Abdeckkappe für Verkehrsschild aufstellen einschl. anfallenden Aushubarbeiten. Stahlteile
feuerverzinkt. Umgebende Fläche entsprechend dem früheren Zustand herstellen.
Pfostenlänge = über 3000 mm bis 3500 mm.
Rohr = Stahl 60,3/2,0 mm.
Pfosten mit biegesteifem Erdanker aus Rundstahl, ca.
250 mm vom unteren Rohrende.
Aufstellung in Boden/Homogenbereich nach Unterlagen des
AG.
Fundament aus Ortbeton  C 12/15 0,40/0,40, Tiefe 0,80 m
herstellen.
Aushub der Verwertung nach Wahl des AN zuführen.
Menge: 4,000 St

**6.2.5 Rohrpfosten aufstellen Länge>2500-3000mm*R.St. 60,3/2,0 mm mit Erdanker*Boden Unterl. AG Ortb.0,4/0,4/0,8*Aushub verwerten**
StL-Nr. 1913030241101720
Rohrpfosten mit Abdeckkappe für Verkehrsschild aufstellen einschl. anfallenden Aushubarbeiten. Stahlteile
feuerverzinkt. Umgebende Fläche entsprechend dem früheren Zustand herstellen.
Pfostenlänge = über 2500 mm bis 3000 mm.
Rohr = Stahl 60,3/2,0 mm.
Pfosten mit biegesteifem Erdanker aus Rundstahl, ca.
250 mm vom unteren Rohrende.
Aufstellung in Boden/Homogenbereich nach Unterlagen des
AG.
Fundament aus Ortbeton  C 12/15 0,40/0,40, Tiefe 0,80 m
herstellen.
Aushub der Verwertung nach Wahl des AN zuführen.
Menge: 2,000 St

**6.2.6 Beton C 20/25 als Betonsohle etc.**
Herstellen und Einbringen von Beton C 20/25 mit
200 kg Zement/m³ Beton, als Betonsohle unter den
Rohren, als Profilbeton bei schlechtem Untergrund
ca. 20 cm - 30 cm stark, als Betonummantelung der
Rohre bei flachliegenden Kanälen und Bachkreuzungen
sowie als Sicherung sehr tiefliegender Rohre.
Die Ausführung erfolgt jeweils nur auf besondere
Anweisung der Bauleitung einschl. sämtlicher Materiallieferungen und Nebenleistungen.
Evtl. erforderliche seitliche Einschalung ist in den
Einheitspreis mit einzukalkulieren.
Menge: 3,000 m3

### 7 VEGETATIONSFLÄCHEN

#### 7.1 Vegetationstechnische Bodenbearbeitung

**7.1.1 Baugelände lockern durch Aufreißen**
Baugelände lockern durch Aufreißen
Boden:  LAGA Z 0
Bodengruppe:  6 und 8, DIN 18915
Tiefe:  20 cm,
Abstand der Aufreißer: bis 30 cm
Ausführung vor Oberbodenandeckung
Steine und Fremdkörper ab 10 cm Durchmesser,
Unkraut und schwer verrottbare Pflanzenteile ablesen.
Anfallende Stoffe sind ordnungsgemäß zu entsorgen.
Abfallcode:  17 05 04 Boden und Steine
Abrechnung nach bearbeiteter Fläche
Menge: 4000,000 m2

**7.1.2 Vegetationstragschicht fräsen, Tiefe 10 cm**
Vegetationsschicht lockern durch Fräsen
Material:  Oberboden
Bodengruppe:  6 und 8, DIN 18915
Tiefe:  10 cm
Steine und Fremdkörper ab 5 cm Durchmesser,
Unkraut und schwer verrottbare Pflanzenteile ablesen.
Anfallende Stoffe sind ordnungsgemäß zu entsorgen.
Abfallcode gem. AVV:17 05 04 Boden und Steine
Abrechnung nach bearbeiteter Fläche
Menge: 4000,000 m2

**7.1.3 Erdplanum Vegetationsflächen**
Planum für Rasenfläche herstellen
zul. Abweichung: 2 cm
Anschlüsse:  oberflächengleich
Material:  Oberboden
Bodengruppe:  6 und 8, DIN 18915
Steine und Fremdkörper ab 5 cm Durchmesser,
Unkraut und schwer verrottbare Pflanzenteile ablesen und Dauerunkräuter ausgraben
Anfallende Stoffe sind ordnungsgemäß zu entsorgen.
Abfallcode gem. AVV: 17 05 04 Boden und Steine
Abrechnung nach Flächenaufmaß
Menge: 4000,000 m2

#### 7.2 Rasen- und Saatflächen

**7.2.1 Ansaat Rasenflächen**
Rasenansaat liefern und in einem Arbeitsgang herstellen.
Regel-Saatgut-Mischung: RSM 7.1.2
Landschaftsrasen Standard mit Kräutern
Saatgutmenge:  25 g/m2
Menge: 1330,000 m2

**7.2.2 Ansaat Frischwiese**
Saatgut Frischwiese liefern,
Ansaat in einem Arbeitsgang herstellen.
Saatgutmenge: 3 g/m2.
Menge: 1330,000 m2

**7.2.3 Ansaat Blühwiese**
Saatgut Blühwiese liefern,
Ansaat in einem Arbeitsgang herstellen.
Saatgutmenge: 3 g/m2.
Menge: 1330,000 m2

### 8 SONSTIGE MAßNAHMEN FÜR AUßENANLAGEN UND FREIFLÄCHEN

#### 8.1 Baustelleneinrichtung

**8.1.1 Baustelle einrichten Sämtl.LV-Abschn.*Zufahrt vorh.**
StL-Nr. 0710110711
Geräte, Werkzeuge und sonstige Betriebsmittel, die zur
vertragsgemäßen Ausführung der Bauleistungen
erforderlich sind, auf die Baustelle bringen,
bereitstellen und - soweit der Geräteeinsatz nicht
gesondert vergütet wird - betriebsfertig aufstellen
einschl. der dafür notwendigen Arbeiten. Die
erforderlichen festen Anlagen herstellen.
Baubüros, Unterkünfte, Werkstätten, Lagerschuppen
und dgl., soweit erforderlich, antransportieren,
aufbauen und einrichten.
Strom-, Wasser-, Fernsprechanschluss sowie
Entsorgungseinrichtungen und dgl. für die Baustelle,
soweit erforderlich, herstellen.
Bei Bedarf Lagerplätze, sonstige Platzbefestigungen und
Wege im Baustellenbereich anlegen.
Oberbodenarbeiten einschl. Beseitigen von Aufwuchs für
die Baustelleneinrichtung, soweit erforderlich,
ausführen.
Flächen beschaffen, sofern die vom AG zur Verfügung
gestellten nicht ausreichen.
Kosten für Vorhalten, Unterhalten und Betreiben der
Geräte, Anlagen und Einrichtungen einschl. Mieten,
Pacht, Gebühren und dgl. werden nicht mit dieser
Pauschale, sondern mit den Einheitspreisen der
betreffenden Teilleistungen vergütet. Soweit nicht für
bestimmte Leistungen für das Einrichten der Baustelle
gesonderte Positionen im Leistungsverzeichnis enthalten
sind, gilt die Pauschale
für alle Leistungen sämtlicher Abschnitte des
Leistungsverzeichnisses.
Zufahrt zur Baustelle vorhanden.
Menge: 1,000 psch

**8.1.2 Baustelle räumen Sämtl. LV-Abschn.**
StL-Nr. 0710111201
Baustelle von allen Geräten, Anlagen, Einrichtungen und
dgl. räumen.
Benutzte Flächen und Wege entsprechend dem
ursprünglichen Zustand herrichten.
Soweit nicht für bestimmte Leistungen für das Räumen
der Baustelle gesonderte Positionen im
Leistungsverzeichnis enthalten sind, gilt die Pauschale
für alle Leistungen sämtlicher Abschnitte des
Leistungsverzeichnisses.
Menge: 1,000 psch

**8.1.3 Asphalteinbau (Zulage)**
Zulage für den Einbau der Asphalttragdeckschicht
einschließlich Abstreuen bei Einbau in Wegabschnitten.
In der Zulageposition ist der Mehraufwand für die
zusätzlichen An- und Abtransport des Fertigers mit
Walzenzug zu berücksichtigen.
Die Zulage wird nur einmal für einen Zweiteinsatz
gewährt.
Ein weiterer Einsatz wird nicht extra vergütet.
Menge: 1,000 St

**8.1.4 Grenzmarkierung sichern**
Grenzmarkierung als Grenzstein, Grenzmarke,
Grenzpfahl o.dgl. über die gesamte Bauzeit sichern.
Anzahl ca. 10 Stück
Menge: 1,000 psch

**8.1.5 Höhenfestpunkt herstellen**
Bauzeitlichen Höhenfestpunkt im Baubereich
nach Wahl des AN einschließlich aller erforderlichen
Nebenarbeiten herstellen.
Die Lage der Festpunkte wird gemeinsam mit dem
AG festgelegt.
Menge: 4,000 St

**8.1.6 Fotodokumentation Bauablauf**
Mindestens 100 Stück Lichtbilder über den wesentlichen
Bauablauf in digitalisierter Form
(Auflösung mind. 1024 mal 768 Pixel, 24 Farben)
mit Digitalkamera o.dgl. herstellen und auf mit dem
AG abgestimmten Datenträger (CD oder DVD) liefern.
Das Komprimierungsverhältnis bzw. die Bildqualität
ist so zu wählen, dass durch die Komprimierung keine
für den Sachverhalt wesentlichen Bildinformationen
verloren gehen.
Menge: 1,000 psch

**8.1.7 Abfallliste f. nicht gefährl. Abf. f.ges.LeistgsVerz**
StL-Nr. 2190080401
Leistung umfasst die Führung der Abfallliste für alle
nicht gefährlichen Abfälle, die infolge
Verdrängung, fehlender Eignung oder mangels Wiederverwendungsmöglichkeit nicht innerhalb der Baustelle
verbleiben und bei denen die Führung der Abfallliste
nicht ausdrücklich erwähnt ist.
Die Abfallliste ist dem Auftraggeber bis spätestens zur
Schlussabnahme als Excel-Tabelle (Dateiformat .xlsx)
zu übergeben.
Pauschale gilt
für alle Leistungen dieses Leistungsverzeichnisses.
Menge: 1,000 psch

**8.1.8 Achsabsteckung durchführen und sichern**
Achsabsteckung nach dem vom AG
übergebenen Koordinaten durchführen und sichern.
Anzahl der Hauptpunkte Abschnitt Straße Im Brückental
bis Anbindung Straße Abzweig Hüttenmühle:
ca. 50 Stück
Menge: 1,000 psch

**8.1.9 Achsabsteckung durchführen und sichern**
Achsabsteckung nach dem vom AG
übergebenen Koordinaten durchführen und sichern.
Anzahl der Hauptpunkte Hüttenmühle bis Anbindung
Ortslage Spahl: ca. 50 Stück
Menge: 1,000 psch

#### 8.2 Hilfsleistung.f.Kontrollprüfungen

**8.2.1 Plattendruckvers. f. Kontrollprüfung durchführen**
Plattendruckversuch nach DIN 18 134 fuer Kontrollpruefung nach Angabe des AG durchfuehren
einschließlich Bereitstellung Belastungsfahrzeug als
Gegengewicht (z.B. ausreichend beladener Lkw).
Durchgeführter Plattendruckversuch auswerten und die
Protokolle mit grafischer Darstellung der Messergebnisse
dem AG übergeben.
Sollte der geforderte Verdichtungswert nicht erreicht werden,
gehen die zur Kontrolle der Nachverdichtung durchzuführenden
Plattendruckversuche zu Lasten des AN.
Menge: 16,000 St

**8.2.2 Dynamischer Plattendruckversuch durchführen**
Dynamischer Plattendruckversuch mit dem leichten
Fallgewicht gemäß TP BF-StB Teil 8.3 durchfuehren.
Durchgeführter Plattendruckversuch auswerten und den
Prüfausdruck dem AG übergeben.
Menge: 8,000 St

**8.2.3 Bohrkern entnehmen Kern-DU 15 cm*Tiefe 10 bis 15cm Asphaltschicht*Verfül. Asphalt**
StL-Nr. 071017222211
Bohrkern für Kontrollprüfungen nach Angabe des AG
entnehmen und im Baubereich dem AG übergeben.
Bohrloch fachgerecht verfüllen.
Bohrkerndurchmesser 15 cm.
Bohrtiefe über 10 bis 15 cm.
Material = Asphaltschicht.
Verfüllmaterial = Asphalt. Material verdichten.
Menge: 15,000 St

**8.2.4 Bohrkerne, Kpruefg. durchführen Bohrkerne verschicken * Prüfung anerkanntes Labor * Auswertung**
Bohrkerne zur Kontrollprüfung verschicken, Prüfung
und Bestimmung der Schichtdicke, des Hohlraumgehaltes, des Verdichtungsgrades, der Roh- und
Bezugsraumdichte, des Bindemittelgehaltes und
der Kornzusammensetzung durch ein anerkanntes
Prüflabor.
Kontrollprüfung an Sammelproben und am einzelnen
Bohrkern nach ZTV LW 16.
Die Untersuchungsergebnisse sind dem AG
zweifach zu übergeben.
Menge: 3,000 St

**8.2.5 Mischgut Probenahme**
Mischgut Probenahme
Der AN entnimmt Fachgerecht nach DIN 1996,
Teil 2, für jede Entnahmestelle und Schicht
3 Eimer bit. Mischgut, verschließt, verpackt und
beschriftet die Proben fix und fertig für den Versand
und überreicht diese unmittelbar nach der Entnahme
dem Bauaufseher des AG. Dabei bestätigt der AN
dem AG die fachgerechte Entnahme der Proben
auf einem Formblatt.
Der Bauaufseher des AG überwacht lediglich die
Entnahme gemäß dem vozulegenden Proben -
Entnahmeplan, nimmt die Mischgutproben
(2 Eimer pro Entnahmestelle) entgegen und leitet
diese an das beauftragte Labor der Gemeinde zur
Untersuchung und Auswertung weiter.
Die Probenahme ist dem Bauaufseher des AG
mindestens 2 Arbeitstage vor Durchführung anzuzeigen.
Die Teilnahme ist dem AG freigestellt.
Menge: 3,000 St

#### 8.3 Stundenlohnarbeiten

**8.3.1 Verrechnungssatz fuer Arbeitskraft Poliere**
StL-Nr. 8610191001
Stundenlohnarbeiten durch Arbeitskraefte auf Anordnung
des AG ausfuehren.
Der Verrechnungssatz fuer die jeweilige Arbeitskraft
umfasst saemtliche Aufwendungen, insbesondere den tatsaechlichen Lohn einschliesslich vermoegenswirksamer
Leistungen mit den Zuschlaegen fuer Gemeinkosten
(Sozialkassenbeitraege, Winterbauumlage und dgl.),
sowie Lohn- bzw. Gehaltsnebenkosten und Zuschlaege
fuer Ueberstunden.
Zuschlaege fuer Nacht-, Sonntags- und Feiertagsarbeit
werden gesondert verguetet.
Poliere, Schachtmeister oder dgl.
Menge: 6,000 h

**8.3.2 Verrechnungssatz fuer Arbeitskraft BFA (V 2)**
StL-Nr. 8610191009
Stundenlohnarbeiten durch Arbeitskraefte auf Anordnung
des AG ausfuehren.
Der Verrechnungssatz fuer die jeweilige Arbeitskraft
umfasst saemtliche Aufwendungen, insbesondere den tatsaechlichen Lohn einschliesslich vermoegenswirksamer
Leistungen mit den Zuschlaegen fuer Gemeinkosten
(Sozialkassenbeitraege, Winterbauumlage und dgl.),
sowie Lohn- bzw. Gehaltsnebenkosten und Zuschlaege
fuer Ueberstunden.
Zuschlaege fuer Nacht-, Sonntags- und Feiertagsarbeit
werden gesondert verguetet.
Baufacharbeiter (Berufsgruppe V 2).
Menge: 10,000 h

**8.3.3 Verrechnungssatz fuer Baugeraet Bagger 0,4-1,0 m3**
StL-Nr. 8610191502
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Bagger ueber 0,4 bis 1,0 m3.
Menge: 10,000 h

**8.3.4 Verrechnungssatz fuer Baugeraet**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Kompressor ueber 5 bis 10 m3/min, einschl. Abbauhammer
und Druckschläuche.
Menge: 2,000 h

**8.3.5 Verrechnungssatz fuer LKW LKW-Kipper 8 t**
StL-Nr. 861019200600
Stundenlohnarbeiten durch Lastkraftwagen auf Anordnung
des AG ausfuehren.
Der Verrechnungssatz fuer den jeweiligen LKW umfasst
saemtliche Aufwendungen fuer den Einsatz des LKW, insbesondere Geraetevorhalte- und Betriebsstoffkosten
sowie saemtliche Zuschlaege einschliesslich der Kosten
fuer den Fahrer.
Der Verrechnungssatz gilt fuer das zum Zeitpunkt des
Abrufes einsatzbereit auf der Baustelle befindliche
Fahrzeug.
Verguetet werden die tatsaechlich geleisteten Arbeitsstunden nach der tatsaechlichen Nutzlast des jeweiligen
LKW (ohne Erhoehung der Nutzlaststufe fuer Sonderfahrzeuge).
LKW-Kipper, ca. 8 t Nutzlast.
Menge: 6,000 h

USt %: 19,00
